# Protección para intemperie, acero inoxidable, Pegasys PIN/tarjeta

- Propiedad del archivo: CONSTRUNARIO
- Formato: FIEBDC-3/2012
- Programa: Construnario Versión 3.51
- Fecha de los precios: 17/02/2023
- Divisa: EUR

**3050007000** u Protección para intemperie, acero inoxidable, Pegasys PIN/tarjeta
Precio: 129.00
Protección para intemperie, acero inoxidable, Pegasys Pincode/Proximidad sistema B. Incluye agujeros para fijación a puerta. Fabricado en acero inoxidable AISI304.
