# Pomo electrónico, tarjeta de proximidad, versión IP65

- Propiedad del archivo: CONSTRUNARIO
- Formato: FIEBDC-3/2012
- Programa: Construnario Versión 3.51
- Fecha de los precios: 17/02/2023
- Divisa: EUR

**3050100830** u Pomo electrónico, tarjeta de proximidad, versión IP65
Precio: 754.16
Pomo electrónico con tecnología contactless compatible con protocolo de comunicación ISO-14443-A (Mifare) e ISO-14443-B. Apto para uso en exteriores, con protección IP65 y uso antivandálico. Gestión técnica: inicialización, sincronización, cambio baterías y lectura histórico. Instalación fácil y rápida sobre cada tipo de puerta en combinación con cualquier cerradura con cilindro perfil europeo. Facilidad de uso: gracias a la tecnología contactless para abrir la puerta solo es necesario aproximar la tarjeta al cilindro electrónico. Alimentación mediante dos baterías de litio 3V tipo CR-2. No es necesario ningún cable para su instalación. Duración baterías 10.000 ciclos . Apertura de emergencia mediante adaptador de alimentación externa (adaptador Low Power).
