# Utensilio CISA montaje/desmontaje cárter pomo electrónico

- Propiedad del archivo: CONSTRUNARIO
- Formato: FIEBDC-3/2012
- Programa: Construnario Versión 3.51
- Fecha de los precios: 17/02/2023
- Divisa: EUR

**3050102600** u Utensilio CISA montaje/desmontaje cárter pomo electrónico
Precio: 54.90
Utensilio montaje/desmontaje cárter pomo electrónico. Elemento para el desmontaje del pomo electrónico y configuración para el primer uso. Este artículo se sirve en embalajes de 5 unidades (el precio viene expresado por la unidad de embalaje).
