# Adaptador alimentación externo, cilindro estándar e IP65

- Propiedad del archivo: CONSTRUNARIO
- Formato: FIEBDC-3/2012
- Programa: Construnario Versión 3.51
- Fecha de los precios: 17/02/2023
- Divisa: EUR

**3050102710** u Adaptador alimentación externo, cilindro estándar e IP65
Precio: 199.45
Sistema de adaptador alimentación externa apto para cilindro electrónico con batería agotada. Permite operar el cilindro en caso de agotamiento de batería. Necesario acoplar pila tipo 6F22 o 6LR61 para alimentación del cilindro.
