# Pomo mecánico para cilindro electrónico CISA

- Propiedad del archivo: CONSTRUNARIO
- Formato: FIEBDC-3/2012
- Programa: Construnario Versión 3.51
- Fecha de los precios: 17/02/2023
- Divisa: EUR

**3050104000** u Pomo mecánico para cilindro electrónico CISA
Precio: 23.36
Pomo mecánico para uso con el cilindro electrónico CISA. Acabado en latón niquelado.
