# Cuerpo Cilindro Electrónico 30x30 Niquelado

- Propiedad del archivo: CONSTRUNARIO
- Formato: FIEBDC-3/2012
- Programa: Construnario Versión 3.51
- Fecha de los precios: 17/02/2023
- Divisa: EUR

**3050105000** u Cuerpo Cilindro Electrónico 30x30 Niquelado
Precio: 80.24
Cuerpo cilindro electrónico 30x30. Apto para cilindro europerfil. Acabado en latón niquelado.
