# Cuerpo Cilindro Electrónico 30x35 Niquelado

- Propiedad del archivo: CONSTRUNARIO
- Formato: FIEBDC-3/2012
- Programa: Construnario Versión 3.51
- Fecha de los precios: 17/02/2023
- Divisa: EUR

**3050106100** u Cuerpo Cilindro Electrónico 30x35 Niquelado
Precio: 91.17
Cuerpo cilindro electrónico 30x35. Apto para cilindro europerfil. Acabado en latón niquelado.
