# Cuerpo Cilindro Electrónico 35x35 Niquelado

- Propiedad del archivo: CONSTRUNARIO
- Formato: FIEBDC-3/2012
- Programa: Construnario Versión 3.51
- Fecha de los precios: 17/02/2023
- Divisa: EUR

**3050106900** u Cuerpo Cilindro Electrónico 35x35 Niquelado
Precio: 102.09
Cuerpo cilindro electrónico 35x35. Apto para cilindro europerfil. Acabado en latón niquelado.
