# Cuerpo Medio Cilindro Electrónico 30x10 Niquelado

- Propiedad del archivo: CONSTRUNARIO
- Formato: FIEBDC-3/2012
- Programa: Construnario Versión 3.51
- Fecha de los precios: 17/02/2023
- Divisa: EUR

**3050115000** u Cuerpo Medio Cilindro Electrónico 30x10 Niquelado
Precio: 177.92
Cuerpo cilindro electrónico 30x10. Apto para cilindro europerfil. Acabado en latón niquelado.
