# Control de acceso electrónico tipo mural marcación PIN Pegasys, interior

- Propiedad del archivo: CONSTRUNARIO
- Formato: FIEBDC-3/2012
- Programa: Construnario Versión 3.51
- Fecha de los precios: 17/02/2023
- Divisa: EUR

**3050122200** u Control de acceso electrónico tipo mural marcación PIN Pegasys, interior
Precio: 684.88
Lector mural de marcación por PIN.. Cuando se activa el código PIN, el contacto NA/NC cambia de estado, permitiendo a la cerradura su activación.
