# Guillotina para umbral de suelo ZERO, aluminio-neopreno, 36", montaje embutido

- Propiedad del archivo: CONSTRUNARIO
- Formato: FIEBDC-3/2012
- Programa: Construnario Versión 3.51
- Fecha de los precios: 17/02/2023
- Divisa: EUR

**320A-36** Guillotina para umbral de suelo ZERO, aluminio-neopreno, 36", montaje embutido
Precio: 103.31
Guillotina para umbral de suelo ZERO, aluminio-neopreno, 42", montaje embutido. Apto para puertas acústicas, cortafuego y cortahumos. Incluye junta doble de neopreno.
