# Transformador 220/12Vcc para lector mural Pegasys PIN/tarjeta

- Propiedad del archivo: CONSTRUNARIO
- Formato: FIEBDC-3/2012
- Programa: Construnario Versión 3.51
- Fecha de los precios: 17/02/2023
- Divisa: EUR

**3806016000** u Transformador 220/12Vcc para lector mural Pegasys PIN/tarjeta
Precio: 212.00
Transformador 220/12Vcc para lector mural Pegasys. Apto para montaje en carril DIN. Entrada 220 Vac, salida 12Vcc @ 2,5A
