# Cerradura MITO CISA de embutir 65mm, Cortafuego, Picaporte, , frente acero inox

- Propiedad del archivo: CONSTRUNARIO
- Formato: FIEBDC-3/2012
- Programa: Construnario Versión 3.51
- Fecha de los precios: 17/02/2023
- Divisa: EUR

**43000.65.0.20** u Cerradura MITO CISA de embutir 65mm, Cortafuego, Picaporte, , frente acero inox.
Precio: 40.97
Cerradura MITO CISA de embutir 65mm Cortafuego, solo picaporte. Frente en acero inoxidable. FUNCIONAMIENTO: -Picaporte accionado por llave y por manilla. Características Técnicas: -Distancia entre ejes 72mm -Frente en acero inoxidable -Caja en acero cincado -Picaporte en acero cincado -Cuadro manilla 9 mm Cilindro no incluido. Mano reversible -Marcado CE para la utilización en puerta cortafuego
