# Cerradura MITO CISA de embutir 65mm, Cortafuego, Picaporte+palanca

- Propiedad del archivo: CONSTRUNARIO
- Formato: FIEBDC-3/2012
- Programa: Construnario Versión 3.51
- Fecha de los precios: 17/02/2023
- Divisa: EUR

**43020.65.0** u Cerradura MITO CISA de embutir 65mm, Cortafuego, Picaporte+palanca
Precio: 21.76
Cerradura MITO CISA de embutir 65mm cortafuego, picaporte+palanca. FUNCIONAMIENTO: -Picaportes accionados por llave y por manilla -palanca accionada por llave Características Técnicas: -Distancia entre ejes 72mm -Frente en acero cincado -Caja en acero cincado -Picaporte en acero cincado -Cuadro manilla 9 mm Cilindro no incluido. Mano reversible -Marcado CE para la utilización en puerta cortafuego
