# Dispositivo de cierre de hoja secundaria MITO CISA, , frente acero inox

- Propiedad del archivo: CONSTRUNARIO
- Formato: FIEBDC-3/2012
- Programa: Construnario Versión 3.51
- Fecha de los precios: 17/02/2023
- Divisa: EUR

**43091.00.0.20** u Dispositivo de cierre de hoja secundaria MITO CISA, , frente acero inox.
Precio: 42.63
Dispositivo de cierre de hoja secundaria MITO CISA. Frente en acero inoxidable. -dispositivo de cierre Para hoja secundaria en puertas de Dos hojas. FUNCIONAMIENTO: -el desbloqueo de las varillas se realiza a través de un bontón situado en el frente. Características Técnicas: -Frente en acero inoxidable -Caja en acero cincado BAJO PEDIDO: -Varillas internas roscadas ref. 07088.03 -Dispositivo bloqueo de varillas ref. 07089.50 -Marcado CE para la utilización en puerta cortafuego
