# Cerradura MITO CISA de embutir 65mm, Cortafuego, Antipánico, Picaporte

- Propiedad del archivo: CONSTRUNARIO
- Formato: FIEBDC-3/2012
- Programa: Construnario Versión 3.51
- Fecha de los precios: 17/02/2023
- Divisa: EUR

**43110.65.0** u Cerradura MITO CISA de embutir 65mm, Cortafuego, Antipánico, Picaporte
Precio: 42.27
Cerradura MITO CISA de embutir 65mm cortafuego antipánico, sólo picaporte. FUNCIONAMIENTO: Interior: con dispositivo antipánico y/o llave Exterior: la llave condena o descondena la manilla y retrae el picaporte La manilla retrae el picaporte sólo sí esta descondenada. -Cuadro manilla partido Características Técnicas: -Distancia entre ejes 72mm -Frente en acero cincado -Caja en acero cincado -Picaporte en acero cincado -Cuadro manilla 9 mm -Adaptable a dispositivos antipánico series 59600, 59711, 59321 y 59371 -Marcado CE Para la utilización en puerta cortafuego Mano reversible. Cilindro no incluido
