# Cerradura MITO CISA de embutir 65mm, Cortafuego, Antipánico, Picaporte invertido, mano izquierda, frente inox

- Propiedad del archivo: CONSTRUNARIO
- Formato: FIEBDC-3/2012
- Programa: Construnario Versión 3.51
- Fecha de los precios: 17/02/2023
- Divisa: EUR

**43160.65.2.20** u Cerradura MITO CISA de embutir 65mm, Cortafuego, Antipánico, Picaporte invertido, mano izquierda, frente inox
Precio: 61.46
Cerradura MITO CISA de embutir 65mm cortafuego antipánico, picaporte invertido, mano izquierda, frente en acero inoxidable. FUNCIONAMIENTO: Interior: con manilla y/o llave Exterior: la llave condena o descondena la manilla y retrae el picaporte La manilla retrae el picaporte sólo sí esta descondenada. -Cuadro manilla partido Características Técnicas: -Distancia entre ejes 72mm -Frente en acero inoxidable -Caja en acero cincado -Picaporte en acero cincado -Cuadro manilla 9 mm -Adaptable a dispositivos antipánico series 59600, 59711, 59321 y 59371 -Marcado CE Para la utilización en puerta cortafuego Cilindro no incluido
