# Contracerradura MITO CISA 65mm, frente inox

- Propiedad del archivo: CONSTRUNARIO
- Formato: FIEBDC-3/2012
- Programa: Construnario Versión 3.51
- Fecha de los precios: 17/02/2023
- Divisa: EUR

**43190.65.0.20** u Contracerradura MITO CISA 65mm, frente inox
Precio: 93.51
Contracerradura MITO CISA 65mm. Frente en acero inoxidable. -contracerradura Para hoja secundaria en puertas de Dos hojas NOTA: En la hoja principal debe ir instalada una cerradura con sólo picaporte ref. 43110 o 43115 Características Técnicas: -Frente en acero inoxidable -Caja en acero cincado -Cuadro manilla 9 mm -Marcado CE Para la utilización en puerta cortafuego -Adaptable a dispositivos antipánico series 59600, 59711, 59321 y 59371 FUNCIONAMIENTO: -Interior: con dispositivo antipánico BAJO PEDIDO: -Varillas internas roscadas ref. 07088.03 -Dispositivo bloqueo de varillas ref. 07089.50
