# Contracerradura MITO CISA 95mm doble cuadradillo

- Propiedad del archivo: CONSTRUNARIO
- Formato: FIEBDC-3/2012
- Programa: Construnario Versión 3.51
- Fecha de los precios: 17/02/2023
- Divisa: EUR

**43191.95.0** u Contracerradura MITO CISA 95mm doble cuadradillo
Precio: 85.02
Contracerradura MITO CISA 95mm.Sistema de doble cuadradillo para puerta reversible. NOTA: En la hoja principal debe ir instalada una cerradura con sólo picaporte ref. 43110 o 43115 Características Técnicas: -Frente en acero cincado -Caja en acero cincado -Cuadro manilla 9 mm -Marcado CE Para la utilización en puerta cortafuego FUNCIONAMIENTO: -Interior: con dispositivo antipánico BAJO PEDIDO: -Varillas internas roscadas ref. 07088.03 -Dispositivo bloqueo de varillas ref. 07089.50
