# Contracerradura MITO CISA 65mm, para antipánico eFAST

- Propiedad del archivo: CONSTRUNARIO
- Formato: FIEBDC-3/2012
- Programa: Construnario Versión 3.51
- Fecha de los precios: 17/02/2023
- Divisa: EUR

**43192.65.0** u Contracerradura MITO CISA 65mm, para antipánico eFAST
Precio: 87.54
Contracerradura MITO CISA 65mm., para antipánico eFAST NOTA: En la hoja principal debe ir instalada una cerradura 43112.65 Características Técnicas: -Frente en acero cincado -Caja en acero cincado -Cuadro manilla 9 mm -Marcado CE Para la utilización en puerta cortafuego -Adaptable a dispositivos antipánico series 59751 FUNCIONAMIENTO: -Interior: con dispositivo antipánico BAJO PEDIDO: -Varillas internas roscadas ref. 07088.03 -Dispositivo bloqueo de varillas ref. 07089.50
