# Cerradura carpintería metálica CISA 15mm con rodillo

- Propiedad del archivo: CONSTRUNARIO
- Formato: FIEBDC-3/2012
- Programa: Construnario Versión 3.51
- Fecha de los precios: 17/02/2023
- Divisa: EUR

**44238.15.0** u Cerradura carpintería metálica CISA 15mm con rodillo
Precio: 17.76
Cerradura carpintería metálica CISA 15mm con rodillo. Características técnicas: -Caja cincada -Frente cindado -Rodillo regulable de latón Mano reversible.
