# Cerradura carpintería madera CISA de embutir 30mm latón pulido con gancho

- Propiedad del archivo: CONSTRUNARIO
- Formato: FIEBDC-3/2012
- Programa: Construnario Versión 3.51
- Fecha de los precios: 17/02/2023
- Divisa: EUR

**45100.30.0.00** u Cerradura carpintería madera CISA de embutir 30mm latón pulido con gancho
Precio: 47.11
Cerradura carpintería madera CISA de embutir 30mm latón pulido con gancho sin cilindro. Características Técnicas: -Frente y cerradero latonado -Caja y Tapa en acero -Gancho en acero laminar niquelado Dotación: -Cerradero ref. 07028.10.0 Bajo pedido: -Cilindro Mano reversible
