# Cerradura carpintería madera CISA de embutir 35mm latón pulido con gancho y muletilla

- Propiedad del archivo: CONSTRUNARIO
- Formato: FIEBDC-3/2012
- Programa: Construnario Versión 3.51
- Fecha de los precios: 17/02/2023
- Divisa: EUR

**45100.35.0.MU** u Cerradura carpintería madera CISA de embutir 35mm latón pulido con gancho y muletilla
Precio: 49.80
Cerradura carpintería madera CISA de embutir 35mm latón pulido con gancho y adaptador para muletilla. Características Técnicas: -Frente y cerradero latonado -Caja y Tapa en acero -Gancho en acero laminar niquelado Dotación: -Cerradero ref. 07028.10.0 Mano Reversible
