# Cerradura carpintería madera CISA de embutir 45mm niquelado con gancho

- Propiedad del archivo: CONSTRUNARIO
- Formato: FIEBDC-3/2012
- Programa: Construnario Versión 3.51
- Fecha de los precios: 17/02/2023
- Divisa: EUR

**45110.45.0.00** u Cerradura carpintería madera CISA de embutir 45mm niquelado con gancho
Precio: 40.31
Cerradura carpintería madera CISA de embutir 45mm niquelado con gancho sin cilindro. Características Técnicas: -Frente y cerradero niquelado -Caja y Tapa en acero -Gancho en acero laminar niquelado Dotación: -Cerradero ref. 07028.00.0 Bajo pedido: -Cilindro Mano reversible Certificaciones según la Norma UNI EN 12209 Los certificados y declaraciones de prestaciones de producto pueden consultarse en la página web www.cisa.com
