# Cerradura carpintería madera CISA de embutir 60mm niquelado con gancho y muletilla

- Propiedad del archivo: CONSTRUNARIO
- Formato: FIEBDC-3/2012
- Programa: Construnario Versión 3.51
- Fecha de los precios: 17/02/2023
- Divisa: EUR

**45110.60.0.MU** u Cerradura carpintería madera CISA de embutir 60mm niquelado con gancho y muletilla
Precio: 42.99
Cerradura carpintería madera CISA de embutir 60mm niquelado con gancho y adaptador para muletilla. Características Técnicas: -Frente y cerradero niquelado -Caja y Tapa en acero -Gancho en acero laminar niquelado Dotación: -Cerradero ref. 07028.00.0 Mano reversible Certificaciones según la Norma UNI EN 12209 Los certificados y declaraciones de prestaciones de producto pueden consultarse en la página web www.cisa.com
