# Juego Manillas BRITON, antienganche, con placa 170x170mm, con bocallave, 8mm

- Propiedad del archivo: CONSTRUNARIO
- Formato: FIEBDC-3/2012
- Programa: Construnario Versión 3.51
- Fecha de los precios: 17/02/2023
- Divisa: EUR

**4702BPEC22140** u Juego Manillas BRITON, antienganche, con placa 170x170mm, con bocallave, 8mm
Precio: 58.92
Juego Manillas BRITON, antienganche, con placa 170x170x2mm. Distancia entre ejes de 72mm para el bocallave. Fabricado en acero inoxidable (AISI 304) satinado. Adecuado para espesores de puerta de 44-54mm. Manilla de 140 mm de longitud, la proyección de 63 mm y 22 mm de diámetro, cuadradillo de 8 mm. Perno de gran durabilidad y seguridad. Normativa: Resistencia a la corrosión (240h test de niebla salina). Producto apto para puertas cortafuegos, según norma EN1634-1 (90 minutos en puerta de madera y 4 horas en puerta metálica). Producto según norma EN 1906, grado 4. y EN1670, grado 3.
