# Juego Manillas BRITON, antienganche, con placa 170x170mm, para baño, mano izda

- Propiedad del archivo: CONSTRUNARIO
- Formato: FIEBDC-3/2012
- Programa: Construnario Versión 3.51
- Fecha de los precios: 17/02/2023
- Divisa: EUR

**4702BPW22140L** u Juego Manillas BRITON, antienganche, con placa 170x170mm, para baño, mano izda.
Precio: 64.81
Juego Manillas BRITON, antienganche, con placa de 170x170x2mm con condena para baño, mano izquierda. Distancia entre ejes de 78mm. Fabricado en acero inoxidable (AISI 304) satinado. Adecuado para espesores de puerta de 44-54mm. Manilla de 140 mm de longitud, la proyección de 63 mm y 22 mm de diámetro, cuadradillo de 8 mm. Perno de gran durabilidad y seguridad. Normativa: Resistencia a la corrosión (240h test de niebla salina). Producto apto para puertas cortafuegos, según norma EN1634-1 (90 minutos en puerta de madera y 4 horas en puerta metálica). Producto según norma EN 1906, grado 4. y EN1670, grado 3.
