# Juego tiradores BRITON, con placa 170x170mm, ciega, AISI304

- Propiedad del archivo: CONSTRUNARIO
- Formato: FIEBDC-3/2012
- Programa: Construnario Versión 3.51
- Fecha de los precios: 17/02/2023
- Divisa: EUR

**4703BPB22132** u Juego tiradores BRITON, con placa 170x170mm, ciega, AISI304
Precio: 58.92
Juego de tiradores horizontales BRITON, con placa ciega de 170x170x2mm. Fabricado en acero inoxidable (AISI 316) satinado. Tirador de 125 mm de longitud. Placa de 2mm de espesor. Resistencia a la corrosión (240h test de niebla salina). Producto según norma EN 1906, grado 4. y EN1670, grado 3.
