# Cerradura C.Madera CISA 90mm picaporte+palanca, inoxidable, cortafuego

- Propiedad del archivo: CONSTRUNARIO
- Formato: FIEBDC-3/2012
- Programa: Construnario Versión 3.51
- Fecha de los precios: 17/02/2023
- Divisa: EUR

**52710.90.0.20** u Cerradura C.Madera CISA 90mm picaporte+palanca, inoxidable, cortafuego
Precio: 104.33
Cerradura C.Madera CISA 90mm HEAVY DUTY picaporte+palanca, frente acero inoxidable, cortafuego. Sin cilindro. Frente recto. -Picaporte y palanca con dispositivo antitarjeta Funciones: -el Picaporte es accionado con la manilla o con el cilindro. -la palanca es accionada con el Cilindro Características técnicas: -Frentes desmontable y cerradero en ACABADO acero inoxidable -Caja en acero con Tratamiento cincado -Picaporte silencioso reversible, niquelado -dispositivo antitarjeta niquelado -Palanca antisierra niquelada, saliente 25 mm. -Componentes internos galvanizados Bajo pedido: -Cilindro Mano reversible
