# Cerradura C.Madera CISA 80mm picaporte+palanca baño,inoxidable, cortafuego

- Propiedad del archivo: CONSTRUNARIO
- Formato: FIEBDC-3/2012
- Programa: Construnario Versión 3.51
- Fecha de los precios: 17/02/2023
- Divisa: EUR

**52731.80.0.20** u Cerradura C.Madera CISA 80mm picaporte+palanca baño,inoxidable, cortafuego
Precio: 104.33
Cerradura C.Madera CISA 80mm HEAVY DUTY picaporte+palanca. Con muletilla para baño. Frente acero inoxidable. Cortafuego. Frente redondo. -Picaporte y palanaca con condena (Para baños y dormitorios) Funciones: -el Picaporte es accionado con la manilla -La palanca es accionada con un cuadradillo de 8 mm. Características técnicas: -Frente redondo desmontable y cerradero en acero inox. satinado -Caja en acero con Tratamiento cincado -Picaporte silencioso reversible, niquelado -Palanca antisierra niquelada, saliente 25 mm. -Componentes internos galvanizados Mano reversible
