# Cerradura C.Madera CISA 90mm picaporte+palanca baño,inoxidable, cortafuego

- Propiedad del archivo: CONSTRUNARIO
- Formato: FIEBDC-3/2012
- Programa: Construnario Versión 3.51
- Fecha de los precios: 17/02/2023
- Divisa: EUR

**52731.90.0.20** u Cerradura C.Madera CISA 90mm picaporte+palanca baño,inoxidable, cortafuego
Precio: 104.33
Cerradura C.Madera CISA 90mm HEAVY DUTY picaporte+palanca Baño Inox Cortafuego. Sin cilindro. Frente redondo. Características técnicas: -Frentes desmontable y cerradero en acero inox. satinado -Caja en acero con Tratamiento cincado -Picaporte silencioso reversible, niquelado -dispositivo antitarjeta niquelado (en determinadas versiones) -Palanca antisierra niquelada, saliente 25 mm. -Componentes internos galvanizados Bajo pedido: -Cilindro -Frente recto Mano: 0'=Reversible Certificados: -Resistencia al fuego UL R 14945(N) -Normativas de referencia: UNE EN 179; UNE EN 1125; UNE EN 12209
