# Cerradura C.Madera CISA 70mm picaporte/manilla, latonado

- Propiedad del archivo: CONSTRUNARIO
- Formato: FIEBDC-3/2012
- Programa: Construnario Versión 3.51
- Fecha de los precios: 17/02/2023
- Divisa: EUR

**52750.70.0** u Cerradura C.Madera CISA 70mm picaporte/manilla, latonado
Precio: 55.72
Cerradura C.Madera CISA 70mm HEAVY DUTY picaporte/manilla, frente latonado. Sin posibilidad de cilindro. Frente recto. -Solo Picaporte Funciones: -el Picaporte es accionado con la manilla Características técnicas: -Frente redondo desmontable y cerradero en ACABADO latonado satinado -Caja en acero con Tratamiento cincado -Picaporte silencioso reversible, niquelado -Componentes internos galvanizados Mano reversible Certificaciones según la Norma UNI EN 179 y EN1125 Los certificados y declaraciones de prestaciones de producto pueden consultarse en la página web www.cisa.com
