# Cerradura C.Madera CISA 90mm picaporte antitarjeta,inoxidable, cortafuego

- Propiedad del archivo: CONSTRUNARIO
- Formato: FIEBDC-3/2012
- Programa: Construnario Versión 3.51
- Fecha de los precios: 17/02/2023
- Divisa: EUR

**52756.90.0.20** u Cerradura C.Madera CISA 90mm picaporte antitarjeta,inoxidable, cortafuego
Precio: 80.74
Cerradura C.Madera CISA 90mm HEAVY DUTY picaporte con sistema antitarjeta, frente acero inoxidable. Cortafuego. Sin cilindro. Frente redondo. -Sólo Picaporte con dispositivo antitarjeta (Para puertas al Exterior) Funciones: -el Picaporte es accionado con la manilla o con el Cilindro Características técnicas: -Frentes desmontable y cerradero en acero inox. satinado -Caja en acero con Tratamiento cincado -Picaporte silencioso reversible, niquelado -dispositivo antitarjeta niquelado -Componentes internos galvanizados Bajo pedido: -Cilindro Mano reversible Certificación CE Certificaciones según la Norma UNI EN 179 y EN1125 Los certificados y declaraciones de prestaciones de producto pueden consultarse en la página web www.cisa.com
