# Cerradura C.Madera CISA 90mm picaporte antitarjeta, antipánico,inoxidable, cortafuego

- Propiedad del archivo: CONSTRUNARIO
- Formato: FIEBDC-3/2012
- Programa: Construnario Versión 3.51
- Fecha de los precios: 17/02/2023
- Divisa: EUR

**52761.90.0.20** u Cerradura C.Madera CISA 90mm picaporte antitarjeta, antipánico,inoxidable, cortafuego
Precio: 171.89
Cerradura C.Madera CISA 90mm HEAVY DUTY sólo picaporte, con sistema antitarjeta, antipánico, frente acero inoxidable. Cortafuego. Sin cilindro. Frente redondo. -Para puerta antipánico -Sólo Picaporte con dispositivo antitarjeta -Cuadro manilla partido (nueca doble) -Lado antipánico seleccionable -manilla externa deshabilitada con llave -Exterior: picaporte accionado con manilla, la llave habilita/deshabilita la manilla -Interior: Picaporte accionado con manilla o dispositivo Nota: si la puerta es abierta desde el interior o con manilla o dispositivo antipánico, la manilla externa cuando se cierra la puerta, permanece deshabilitada. Características técnicas: -Frentes desmontable y cerradero en acero inoxidable satinado -Caja en acero con Tratamiento cincado -Picaporte silencioso reversible, niquelado -dispositivo antitarjeta niquelado -Componentes internos galvanizados Bajo pedido: -Cilindro Mano reversible Certificación CE Certificaciones según la Norma UNI EN 179 y EN1125 Los certificados y declaraciones de prestaciones de producto pueden consultarse en la página web www.cisa.com
