# Cerradura C.Madera CISA 90mm sólo palanca,inoxidable, cortafuego

- Propiedad del archivo: CONSTRUNARIO
- Formato: FIEBDC-3/2012
- Programa: Construnario Versión 3.51
- Fecha de los precios: 17/02/2023
- Divisa: EUR

**52781.90.0.20** u Cerradura C.Madera CISA 90mm sólo palanca,inoxidable, cortafuego
Precio: 85.71
Cerradura C.Madera CISA 90mm HEAVY DUTY sólo palanca, frente acero inoxidable. Cortafuego. Sin cilindro. Frente redondo. -Sólo palanca Funciones: -la palanca es accionada con el Cilindro Características técnicas: -Frentes desmontable y cerradero en acero inoxidable satinado -Caja en acero con Tratamiento cincado -Palanca antisierra niquelada, saliente 25 mm. -Componentes internos galvanizados Bajo pedido: -Cilindro Mano reversible
