# Cerradura C.Madera CISA 90mm picaporte+palanca, antipánico,inoxidable, cortafuego, cuadradillo partido

- Propiedad del archivo: CONSTRUNARIO
- Formato: FIEBDC-3/2012
- Programa: Construnario Versión 3.51
- Fecha de los precios: 17/02/2023
- Divisa: EUR

**52844.90.0.20** u Cerradura C.Madera CISA 90mm picaporte+palanca, antipánico,inoxidable, cortafuego, cuadradillo partido
Precio: 182.98
Cerradura C.Madera CISA 90mm HEAVY DUTY picaporte+palanca, antipánico, cuadradillo partido, acabado acero inoxidable. Versión cortafuego. Sin cilindro. Frente recto. -Para puerta antipánico -Cuadro manilla partido (nueca doble) -Lado antipánico seleccionable -Exterior: Picaporte accionado con manilla -Interior: Picaporte y palanca accionados con manilla o dispositivo antipánico -el Cilindro Sólo acciona la palanca Nota: si la puerta es abierta desde el interior con manilla o dispositivo antipánico con la palanca en posición cerrada, al recogerse la palanca, la manilla externa se habilita para recoger el picaporte (puerta abierta) Características técnicas: -Frentes desmontable y cerradero en acero inox. satinado -Caja en acero con Tratamiento cincado -Picaporte silencioso reversible, niquelado -Palanca antisierra niquelada, saliente 25 mm. -Componentes internos galvanizados Bajo pedido: -Cilindro Mano reversible Certificaciones según la Norma UNI EN 179 y EN1125 Los certificados y declaraciones de prestaciones de producto pueden consultarse en la página web www.cisa.com
