# Cerradura C.Madera CISA 80mm picaporte+palanca automática, antipánico, latonado

- Propiedad del archivo: CONSTRUNARIO
- Formato: FIEBDC-3/2012
- Programa: Construnario Versión 3.51
- Fecha de los precios: 17/02/2023
- Divisa: EUR

**52860.80.0** u Cerradura C.Madera CISA 80mm picaporte+palanca automática, antipánico, latonado
Precio: 138.32
Cerradura C.Madera CISA 60mm HEAVY DUTY picaporte+palanca automática, antipánico, cuadradillo pasante, frente latonado. Sin cilindro. Frente redondo. -Para puerta antipánico -Picaporte y palanca con dispositivo antitarjeta -cierre automático de la puerta -Exterior: Picaporte y palanca Sólo accionados con Cilindro -Interior: picaporte y palanca accionados con cilindro, manilla o dispositivo antipánico Características técnicas: -Frentes desmontable y cerradero en ACABADO latonado satinado -Caja en acero con Tratamiento cincado -Picaporte silencioso reversible, niquelado -dispositivo antitarjeta niquelado -Palanca antisierra niquelada, saliente 25 mm. -Componentes internos galvanizados Bajo pedido: -Cilindro Mano reversible Certificación CE Certificaciones según la Norma UNI EN 179 y EN1125 Los certificados y declaraciones de prestaciones de producto pueden consultarse en la página web www.cisa.com
