# Accesorio BRITON para montaje en suelo de electroimán 503.WH

- Propiedad del archivo: CONSTRUNARIO
- Formato: FIEBDC-3/2012
- Programa: Construnario Versión 3.51
- Fecha de los precios: 17/02/2023
- Divisa: EUR

**533.FMB.WH** u Accesorio BRITON para montaje en suelo de electroimán 503.WH
Precio: 66.79
Accesorio para el montaje sobre el suelo del electroimán modelo 503.WH. Acabado en lacado blanco.
