# kit completo herraje puerta corredera embutido BRICARD, cromo satinado

- Propiedad del archivo: CONSTRUNARIO
- Formato: FIEBDC-3/2012
- Programa: Construnario Versión 3.51
- Fecha de los precios: 17/02/2023
- Divisa: EUR

**54000** u kit completo herraje puerta corredera embutido BRICARD, cromo satinado
Precio: 58.14
Kit completo herraje puerta corredera embutido, acabado en cromo satinado. Incluye condena y uñero embutidos. Características Técnicas: -Frente y cerradero niquelado -Caja y Tapa en acero -Gancho en acero laminar niquelado
