# Cerradura BRITON 60mm solo palanca, frente redondo, acero inoxidable

- Propiedad del archivo: CONSTRUNARIO
- Formato: FIEBDC-3/2012
- Programa: Construnario Versión 3.51
- Fecha de los precios: 17/02/2023
- Divisa: EUR

**5410.60.R.SS** u Cerradura BRITON 60mm solo palanca, frente redondo, acero inoxidable
Precio: 28.99
Cerradura BRITON 60mm de solo palanca, frente redondo acero inoxidable. Características técnicas: -Frente redondo y cerradero en acero inoxidable -Palanca en laton niquelado a 2 vueltas -Predisposición Para el montaje de rosetas o bocallaves mediante Tornillos pasantes -Certificación acorde a EN12209: 3X810G2BC00 -Apto para puertas cortafuego (EI90 en madera, EI240 en metálica) Mano reversible
