# Cerradura BRITON 60mm picaporte+palanca, frente redondo acero inoxidable, antipánico, cuad. pasante

- Propiedad del archivo: CONSTRUNARIO
- Formato: FIEBDC-3/2012
- Programa: Construnario Versión 3.51
- Fecha de los precios: 17/02/2023
- Divisa: EUR

**5560.60.R.SS** u Cerradura BRITON 60mm picaporte+palanca, frente redondo acero inoxidable, antipánico, cuad. pasante
Precio: 65.83
Cerradura BRITON 60mm picaporte+palanca, frente redondo acero inoxidable. Distancia entre ejes de 72mm. Características técnicas: -Frente redondo y cerradero en acero inoxidable -Picaporte plano reversible, en acero reforzado -Palanca en laton niquelado a 2 vueltas -Predisposición Para el montaje de rosetas o bocallaves mediante Tornillos pasantes -Certificación acorde a EN12209: 3X810G3HA20 -Certificación acorde a EN179: 376B1442AB/D -Apto para puertas cortafuego (EI90 en madera, EI240 en metálica) Mano reversible
