# Cerradura seguridad CISA de embutir 60mm picaporte+palanca 4 vueltas

- Propiedad del archivo: CONSTRUNARIO
- Formato: FIEBDC-3/2012
- Programa: Construnario Versión 3.51
- Fecha de los precios: 17/02/2023
- Divisa: EUR

**56250.60.0** u Cerradura seguridad CISA de embutir 60mm picaporte+palanca 4 vueltas
Precio: 70.18
Cerradura seguridad CISA de embutir 60mm picaporte+palanca 4 vueltas. -Picaporte y palanca. -Cerradero ref. 06271.00 Características Técnicas: -Frente y cerradero en acero satinado niquelado -Caja en acero cincado -Picaporte reversible niquelado -Palanca de 4 vueltas en acero niquelado Dotación: -cerradero -Tornillos de fijación cerradura y de Cilindro Bajo pedido: -Cilindro europerfil Mano reversible
