# Cerradura seguridad CISA de embutir 60mm picaporte+palanca 4 vueltas, 3 puntos, sin varillas

- Propiedad del archivo: CONSTRUNARIO
- Formato: FIEBDC-3/2012
- Programa: Construnario Versión 3.51
- Fecha de los precios: 17/02/2023
- Divisa: EUR

**56255.60.0** u Cerradura seguridad CISA de embutir 60mm picaporte+palanca 4 vueltas, 3 puntos, sin varillas
Precio: 78.36
Cerradura seguridad CISA de embutir 60mm picaporte+palanca 4 vueltas de 3 puntos sin varillas. -Picaporte y palanca -Predispuesta Para Cierres suplementarios -Cerradero ref. 06272.00 -2 placas guía varillas ref. 06085.00 -Cerradero superior ref. 06084.00 Características Técnicas: -Frente y cerradero en acero satinado niquelado -Caja en acero cincado -Picaporte reversible niquelado -Palanca de 4 vueltas en acero niquelado Dotación: -cerradero -Tornillos de fijación cerradura y de Cilindro Bajo pedido: -Pareja de varillas ref. 06415.00 -Cerrradero de suelo -Cilindro Mano reversible
