# Cerradura BRITON 60mm picaporte, antitarjeta, frente redondo acero inoxidable

- Propiedad del archivo: CONSTRUNARIO
- Formato: FIEBDC-3/2012
- Programa: Construnario Versión 3.51
- Fecha de los precios: 17/02/2023
- Divisa: EUR

**5650.60.R.SS** u Cerradura BRITON 60mm picaporte, antitarjeta, frente redondo acero inoxidable
Precio: 58.57
Cerradura BRITON 60mm picaporte+sistema antitarjeta, frente redondo acero inoxidable. Distancia entre ejes de 72mm. Características técnicas: -Frente redondo y cerradero en acero inoxidable -Picaporte plano reversible, en acero reforzado -Predisposición Para el montaje de rosetas -Certificación acorde a EN12209: 3X810F1BB20 -Apto para puertas cortafuego (EI90 en madera, EI240 en metálica) Mano reversible
