# Cerradura CISA Serie REVOLUTION PRO para puerta acorazada picaporte+4 bulones, sin frente

- Propiedad del archivo: CONSTRUNARIO
- Formato: FIEBDC-3/2012
- Programa: Construnario Versión 3.51
- Fecha de los precios: 17/02/2023
- Divisa: EUR

**56515.28.B** u Cerradura CISA Serie REVOLUTION PRO para puerta acorazada picaporte+4 bulones, sin frente
Precio: 154.90
Cerradura CISA Serie REVOLUTION para puerta acorazada de picaporte con 4 bulones, sin frente. -Picaporte y 4 bulones con distancia entre ejes de 28mm. -Predispuesta Para Cierres suplementarios Características Técnicas: -dispositivo de accionamiento a través de un Sistema de engranajes que reduce el esfuerzo sobre la llave -Sistema de bloqueo de seguridad en caso de extracción del cilindro, sistema activo con bulones cerrados -Caja, picaporte reversible y bulones en acero cincado de alta resistencia -Cilindro no incluido Normativa: -Producto conforme a la Norma Europea EN 12209 -Marcado CE Mano reversible
