# Cerradura CISA Serie COMFORTLOCK para puerta acorazada picaporte+4 bulones, sin frente

- Propiedad del archivo: CONSTRUNARIO
- Formato: FIEBDC-3/2012
- Programa: Construnario Versión 3.51
- Fecha de los precios: 17/02/2023
- Divisa: EUR

**56815.28.0** u Cerradura CISA Serie COMFORTLOCK para puerta acorazada picaporte+4 bulones, sin frente
Precio: 170.02
Cerradura CISA Serie COMFORTLOCK para puerta acorazada picaporte con 4 bulones, sin frente. -Versión Sin Frente -Picaporte y 4 bulones con distancia entre ejes de 28mm -Predispuesta Para Cierres suplementarios FUNCIONAMIENTO: -Cierre interno: -Cierre de los bulones rotando la manilla hacia arriba y/o con la llave. -Apertura interna: -Picaporte con manilla y/o con la llave -Bulones rotando la manilla hacia abajo (función seleccionable según las necesidades del usuario) -Cierre externo: -Cierre de los bulones rotando la manilla hacia arriba y/o con la llave -Apertura externa: -Picaporte con manila y/o con la llave -Bulones con la llave Características Técnicas: -Caja, picaporte reversible y bulones en acero cincado de alta resistencia -Predisposición Para Cierres suplementarios -Cilindro no incluido Normativa: -Producto conforme a la Norma Europea EN 12209 -Marcado CE Mano reversible
