# Cerradura CISA Serie EXITLOCK para puerta acorazada picaporte+4 bulones, sin frente, Función B

- Propiedad del archivo: CONSTRUNARIO
- Formato: FIEBDC-3/2012
- Programa: Construnario Versión 3.51
- Fecha de los precios: 17/02/2023
- Divisa: EUR

**56916.28.0** u Cerradura CISA Serie EXITLOCK para puerta acorazada picaporte+4 bulones, sin frente, Función B
Precio: 170.02
Cerradura CISA Serie EXITLOCK para puerta acorazada picaporte con 4 bulones, sin frente. Función B -Versión Sin Frente -Picaporte y 4 bulones con distancia entre ejes de 28mm. -Predispuesta Para Cierres suplementarios FUNCIONAMIENTO TIPO B: -Interior: con dispositivo antipánico y/o manilla Para abrir y llave Para cerrar -la llave condena o descondena la manilla -Exterior: la llave condena o descondena la manilla y retrae los bulones -la manilla retrae el Picaporte Sólo sí esta descondenada. Características Técnicas: -Caja, picaporte reversible y bulones en acero cincado de alta resistencia -Predisposición Para Cierres suplementarios Dotación: -Instrucciones de instalación -Cerradero 06220.26 Normativa: -Producto conforme a la Norma Europea EN 12209 -Marcado CE -Certificación voluntaria ICIM según la norma UNE EN 1125 Bajo pedido: -Escudo de protección 06460, 06480 -Embellecedor interno 06473 -Para Cierres suplenentarios -Desviadores 06433.00/01 -Juego de barras 06425.06.0 -Cerraderos 06221.28/29 -Para salidas antipánico (UNE EN1125), dispositivo antipánico serie 59600, 59607 ó 59711. -Para salidas de emergencia (UNE EN179) o manillas 07070.50 ó juego de manillas 07070.60 -Cilindro Mano reversible
