# Dispositivo Antipánico FAST PUSH CISA de sobreponer, Cierre lateral

- Propiedad del archivo: CONSTRUNARIO
- Formato: FIEBDC-3/2012
- Programa: Construnario Versión 3.51
- Fecha de los precios: 17/02/2023
- Divisa: EUR

**59001.10.0** u Dispositivo Antipánico FAST PUSH CISA de sobreponer, Cierre lateral
Precio: 136.99
Dispositivo Antipánico FAST PUSH CISA de sobreponer, cierre lateral. -cierre lateral autoblocante -Bajo pedido: -Barra de apoyo art. 1.07007.13/14/15/60/61/62 (con tratamiento antibacteriano, excepto versiones en acero inoxidable) -Accionamientos externos adaptables: 1.07078.35/36/38 (versión corta) 1.07078.68/69 (versión larga) Características Técnicas: -Cárter en aluminio barnizado -Picaporte autoblocante en aleación de aluminio Dotación: Cerraderos y tornillos de fijación Acabado estándar: cárter negro Mano reversible Certificaciones:Marcado CE, certificación voluntaria de calidad P de ICIM según la Norma UNE EN 1125 y tratamiento antibacteriano según la Norma ISO 22196
