# Dispositivo Antipánico FAST PUSH CISA de sobreponer, Modular PVD inox satinado

- Propiedad del archivo: CONSTRUNARIO
- Formato: FIEBDC-3/2012
- Programa: Construnario Versión 3.51
- Fecha de los precios: 17/02/2023
- Divisa: EUR

**59011.10.0.C2** u Dispositivo Antipánico FAST PUSH CISA de sobreponer, Modular PVD inox satinado
Precio: 358.82
Dispositivo Antipánico FAST PUSH CISA de sobreponer, versión modular en acabado PVD inoxidable. -Para 1, 2 ó 3 puntos de cierre -Picaporte con Posibilidad de anulación Características Técnicas: -Cárter en PVD inoxidable satinado -Picaporte autoblocante en aleación de aluminio Dotación: Cerraderos y tornillos de fijación Bajo pedido: -Versión con Microinterruptor (caract. la) -Versión con cierre de día (caract. FG) -Versión cortafuego con Picaportes en acero (caract. FR) -Barra de apoyo art. 1.07007.60/61/62 Cierres suplementarios: 1.07063.61/63/51/53/66/71 -Accionamientos externos adaptables: 1.07078.36/38 (versión corta) 1.07078.68/69 (versión larga) Cárter, levas y picaporte con tratamiento PVD inox. satinado. Mano Reversible Certificaciones:Marcado CE, certificación voluntaria de calidad P de ICIM según la Norma UNE EN 1125
