# Dispositivo Antipánico FAST PUSH CISA de sobreponer, Modular Cortafuego

- Propiedad del archivo: CONSTRUNARIO
- Formato: FIEBDC-3/2012
- Programa: Construnario Versión 3.51
- Fecha de los precios: 17/02/2023
- Divisa: EUR

**59011.10.0.FR** u Dispositivo Antipánico FAST PUSH CISA de sobreponer, Modular Cortafuego
Precio: 165.98
Dispositivo Antipánico FAST PUSH CISA de sobreponer, versión modular apto para puertas cortafuegos. -Para 1, 2 ó 3 puntos de cierre -Picaporte con Posibilidad de anulación Características Técnicas: -Cárter en aluminio barnizado -Picaporte autoblocante de acero Dotación: Cerraderos y tornillos de fijación Bajo pedido: -Versión con Microinterruptor (caract. la) -Barra de apoyo art. 1.07007.13/14/15/60/61/62 (con tratamiento antibacteriano, excepto versiones en acero inoxidable) -Accionamientos externos adaptables: 1.07078.68/69 Cierres suplementarios: 1.07063.61/63/51/53/66/71 Acabados -ESTÁNDAR: Cárter negro -Bajo pedido con incremento de precio: Disponibles otros colores. Mano reversible Certificaciones:Marcado CE, certificación voluntaria de calidad P de ICIM según la Norma UNE EN 1125 y tratamiento antibacteriano según la Norma ISO 22196
